# Instandsetzung Tunnel Feuerbachstraße
Angebotsaufforderung (GAEB 90, DA83)
Währung: EUR
Auftraggeber: Autobahn GmbH des Bundes

## Instandsetzung Tunnel Feuerbachstraße
Datum: 22.05.26

### Abschnitt 00 Allgemeine Leistungen

#### Unterabschnitt 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.00.0002 Baustelleneinrichtung umstellen**
Baustelleneinrichtung auf nachfolgende Bauphase unter
Vollsperrung umstellen
alle erforderlichen Maßnahmen zum Wechsel der
Verkerhrsführung von Phase 3 auf Phase 5
Umstellung der Verkehrsführung unter Vollsperrung
Menge: 1,000 Psch

**00.00.0003 Zuarbeit zum SiGe-Plan**
Menge: 1,000 Psch

**00.00.0004 Baustelle räumen Sämtl. LV-Abschn.**
StL-Nr. 21910111201
Baustelle von allen Geräten, Anlagen, Einrichtungen und
dgl. räumen. Benutzte Flächen und Wege entsprechend dem
ursprünglichen Zustand herrichten. Soweit nicht für
bestimmte Leistungen für das Räumen der Baustelle gesonderte Positionen im Leistungsverzeichnis enthalten
sind, gilt die Pauschale
für alle Leistungen sämtlicher Abschnitte des Leistungsverzeichnisses.
Menge: 1,000 Psch
Zuordnung: 101

**00.00.0005 Ausführungszeichnungen herstellen**
StL-Nr. 21910161099
Ausführungszeichnungen herstellen.
Ausführungszeichnungen für 'Bauschild mit Layout nach
Vorgabe des AG. Baustellenschild Größe B x H = 3,00m x
4,20m.
Ausführumg gemäß Anlage 5 zur Baubeschreibung "V7"
Verkehrszeichenfolie der Reflexionsklasse RA 1 nach DIN
67520. Farbbereiche nach DIN 6171.'
Ausführungszeichnungen ' als .pdf-Datei liefern'
Menge: 1,000 Psch
Zuordnung: 101

**00.00.0006 Baustellenschild anfert. und aufst. Folie Typ 1**
StL-Nr. 21910140701
Baustelleninformationsschild einschließlich Aufstellvorrichtung nach Unterlagen des AG anfertigen und beschriften, zur Baustelle anfahren und standsicher aufstellen. Notwendige Erdarbeiten ausführen, Fundamente
herstellen. Statischen Nachweis erbringen. Bauschild
während der Bauzeit unterhalten und säubern.
Verkehrszeichenfolie Typ 1, voll retroreflektierend.
Menge: 2,000 St
Zuordnung: 101

**00.00.0007 Baustellenschild umsetzen**
Baustellenschild umsetzen von Bauphase 1 zu Bauphase 2
Menge: 2,000 St

**00.00.0008 Baustellenschild abbauen*Verwerten**
StL-Nr. 21910141791
Baustelleninformationsschild und Aufstellvorrichtung
abbauen, Fundamente abbrechen. Abbruchgut nach Wahl des
AN verwerten. Benutzte Fläche entsprechend dem ursprünglichen Zustand herrichten.
Größe 'H x B = 4,20 x 3,00 m'
Baustelleninformationsschild und Aufstellvorrichtung
nach Wahl des AN verwerten.
Menge: 2,000 St
Zuordnung: 101

#### Unterabschnitt 00.01 Verkehrssicherung

**00.01.0001 Vollsperrung Autobahn**
Vollsperrung Autobahn zum einrichten, umbauen und
abbauen der Verkehrsführung
Menge: 3,000 St

**00.01.0002 Vollsperrung Autobahnzufahrt AS**
Vollsperrung Autobahnzufahrt
AS Saarstraße, AS Filandastraße
Menge: 4,000 St

**00.01.0003 Verkehrssich. läng. Dauer aufbauen Arbeitsstelle*Anordnung Unt. AG**
StL-Nr. 22110510519009100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DIII/4 '
Für Verkehrsführungsphase ' Phase 1 und 5'
Verkehrsrechtliche Anordnung nach Unterlagen des AG
einholen und zugehörige Unterlagen erstellen. Erforderliche Ortsbesichtigungen zur Erstellung der Planunterlagen für die verkehrsrechtliche Anordnung durchführen.
Menge: 1,000 Psch
Zuordnung: 105

**00.01.0004 Verkehrssich. läng. Dauer vorhalten wie Vorposition**
StL-Nr. 22110511010
Verkehrssicherung längerer Dauer vorhalten, warten, instand setzen und betreiben. Vorübergehende Verkehrssicherungsmaßnahmen durchführen. Die Kontrolle der Verkehrssicherung wird gesondert vergütet.
Verkehrssicherung wie in Vorposition beschrieben.
Menge: 200,000 d
Zuordnung: 105

**00.01.0005 Vollsperrung Autobahnabfahrt**
Vollsperrung Autobahnabfahrt
AS Saarstraße, AS Filandastraße
Menge: 2,000 St

**00.01.0006 Kontrolle Arbeitsstellensicherung**
Kontrolle der Verkehrssicherung an Arbeitsstellen
einschließlich temporärer Verkehrsschilder,
vorübergehender Markierungen, transportabler Lichtsignalanlagen, baulicher Leitelemente und transportabler
Schutzeinrichtungen gemäß ZTV-SA durchführen. Die Kontrolle ist unmittelbar nach deren Durchführung zu erfassen und zu dokumentieren. Arbeits- und Hilfsmittel
sind vom AN zu stellen und dem AG jederzeit zugänglich
zu machen.
Kontrolle zweimal täglich.
Dokumentation der Kontrolle 'mithilfe eines GPS-fähigen
elektronischen Erfassungsgerätes'
Menge: 214,000 St

**00.01.0007 Kontrolle Arbeitsstellensicherung**
Kontrolle der Verkehrssicherung an Arbeitsstellen
einschließlich temporärer Verkehrsschilder,
vorübergehender Markierungen, transportabler Lichtsignalanlagen, baulicher Leitelemente und transportabler
Schutzeinrichtungen gemäß ZTV-SA durchführen. Die Kontrolle ist unmittelbar nach deren Durchführung zu erfassen und zu dokumentieren. Arbeits- und Hilfsmittel
sind vom AN zu stellen und dem AG jederzeit zugänglich
zu machen.
Kontrolle an arbeitsfreien Tagen einmal täglich.
Dokumentation der Kontrolle 'mithilfe eines GPS-fähigen
elektronischen Erfassungsgerätes'
Menge: 25,000 St

**00.01.0008 Verkehrssich. läng. Dauer aufbauen Arbeitsstelle*Verk.konzept AG Anordnung Unt. AG**
StL-Nr. 22110510512099100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Länge des Arbeitsbereiches '1.000 '
Für Verkehrsführungsphase '2 und 4 '
Verkehrsrechtliche Anordnung nach Unterlagen des AG
einholen und zugehörige Unterlagen erstellen. Erforderliche Ortsbesichtigungen zur Erstellung der Planunterlagen für die verkehrsrechtliche Anordnung durchführen.
Menge: 1,000 Psch
Zuordnung: 105

**00.01.0009 Verkehrssich. läng. Dauer vorhalten wie Vorposition**
StL-Nr. 22110511019
Verkehrssicherung längerer Dauer vorhalten, warten, instand setzen und betreiben. Vorübergehende Verkehrssicherungsmaßnahmen durchführen. Die Kontrolle der Verkehrssicherung wird gesondert vergütet.
Verkehrssicherung wie in Vorposition beschrieben.
Für Verkehrsführungsphase '2 und 4 '
Menge: 200,000 d
Zuordnung: 105

**00.01.0010 Verkehrssich. läng. Dauer abbauen**
StL-Nr. 2211051200009
Verkehrssicherung an Arbeitsstellen längerer Dauer abbauen. Vorübergehende Verkehrssicherungsmaßnahmen
durchführen. Vorübergehende Markierung entfernen,
transportable Lichtsignalanlage, bauliches Leitelement,
mobile Stauwarnanlage, LED-Anzeigetafel und transportable Schutzeinrichtung abbauen werden gesondert
vergütet.
Für Verkehrsführungsphase '4 '
Menge: 1,000 Psch
Zuordnung: 105

**00.01.0011 Längsmarkierung Typ II herstellen durchg. Fb.begr.*Breite 0,15 m*P 7**
StL-Nr. 22110533212903999
Längsmarkierung Typ II einschl. evtl. Sperrflächenumrandung als vorübergehende Markierung herstellen, warten und instand setzen. Vormarkieren. Vorübergehende
Verkehrssicherungsmaßnahmen durchführen. Abgerechnet
wird der markierte Strich, bei Doppelstrichen zwei
Striche.
Durchgehend als Fahrbahnbegrenzung.
Strichbreite = 0,15 m.
Markierungssystem aus 'Folie, gelb Anforderungen nach
DIN EN 1436 und ZTV-M 13
Mindestanforderungen:
P7, R5, RW 4, Q 3, S 2'
Verkehrsklasse = P 7.
Markierung auf 'Asphaltdeckschicht '
Markierung entfernen 'fahrbahndeckenschonend,
umweltfreundlich, rückstandsfrei und angemessen
schnell;
Markierungsabfall aufnehmen und der Verwertung nach
Wahl des AN zuführen '
Menge: 2000,000 m
Zuordnung: 105

**00.01.0012 Längsmarkierung Typ II herstellen Str/L 1zu1 Leitl.*Breite 0,15 m*P 7**
StL-Nr. 22110533252903999
Längsmarkierung Typ II einschl. evtl. Sperrflächenumrandung als vorübergehende Markierung herstellen, warten und instand setzen. Vormarkieren. Vorübergehende
Verkehrssicherungsmaßnahmen durchführen. Abgerechnet
wird der markierte Strich, bei Doppelstrichen zwei
Striche.
Unterbrochen; Verhältnis Strich/Lücke 1 zu 1 als Leitlinie.
Strichbreite = 0,15 m.
Markierungssystem aus ' Folie, gelb Anforderungen nach
DIN EN 1436 und ZTV-M 13
Mindestanforderungen:
P7, R5, RW 4, Q 3, S 2'
Verkehrsklasse = P 7.
Markierung auf ' Asphaltdeckschicht'
Markierung entfernen 'fahrbahndeckenschonend,
umweltfreundlich, rückstandsfrei und angemessen
schnell;
Markierungsabfall aufnehmen und der Verwertung nach
Wahl des AN zuführen '
Menge: 1000,000 m
Zuordnung: 105

**00.01.0013 Transp.Schutzeinrichtung aufbauen entg.Verkehrsstr.*Aufhaltest. T3 Wirkungsber.maxW1 Aufst.unverankert**
StL-Nr. 221105605331901
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 1 (W max. 0,60 m).
Maximale Baubreite ' 30cm'
Aufstellung unverankert.
Menge: 1000,000 m
Zuordnung: 105

**00.01.0014 Transport. Schutzeinr. vorhalten wie Vorposition**
StL-Nr. 22110561001
Transportable Schutzeinrichtung vorhalten, warten und
instand setzen. Vorübergehende Verkehrssicherungsmaßnahmen durchführen. Die Kontrolle wird gesondert
vergütet.
Transportable Schutzeinrichtung wie in Vorposition beschrieben.
Menge: 200000,000 md
Zuordnung: 105

**00.01.0015 Transp. Schutzeinrichtung umsetzen wie Vorposition*umsetzen nach AG Arb.st./ank.Verk.**
StL-Nr. 221105615199101
Transportable Schutzeinrichtung innerhalb des Arbeitsstellenbereiches umsetzen. Vorübergehende Verkehrssicherungsmaßnahmen durchführen.
Transportable Schutzeinrichtung wie in Vorposition beschrieben.
Umsetzen von Verkehrsführungsphase ' 2'
Umsetzen nach Verkehrsführungsphase '4 '
Umsetzen nach Verkehrskonzept des AG.
Standort nach Umsetzen = Einsatzbereich A, zwischen Ar-
beitsstelle und ankommendem Verkehr.
Menge: 1000,000 m
Zuordnung: 105

**00.01.0016 AEK f. transp. Schutzeinr. aufb.**
StL-Nr. 22110562590
Anfangs-/Endkonstruktion (AEK) für transportable
Schutzeinrichtung aufbauen und abbauen. Vorhalten, Kontrolle, Wartung und Instandsetzung werden gesondert
vergütet. Vorübergehende Verkehrssicherungsmaßnahmen
durchführen. 70 v. H. des Preises werden nach Aufbau,
der Rest nach Abbau vergütet.
AEK an OZ 'des jeweiligen Einsatzbereichs '
Menge: 4,000 St
Zuordnung: 105

**00.01.0017 AEK vorhalten wie Vorposition**
StL-Nr. 22110563001
Anfangs-/Endkonstruktion (AEK) für transportable
Schutzeinrichtung vorhalten, warten und instand setzen.
Vorübergehende Verkehrssicherungsmaßnahmen durchführen.
Die Kontrolle wird gesondert vergütet.
AEK wie in Vorposition beschrieben.
Menge: 800,000 Std
Zuordnung: 105

**00.01.0018 Verkehrssicherung umbauen Anordnung Unt. AG**
StL-Nr. 221105115990010
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase ' 2'
Umbauen nach Verkehrsführungsphase '4 '
Verkehrsrechtliche Anordnung nach Unterlagen des AG
einholen und zugehörige Unterlagen erstellen. Erforderliche Ortsbesichtigungen zur Erstellung der Planunterlagen für die verkehrsrechtliche Anordnung durchführen.
Menge: 1,000 Psch
Zuordnung: 105

**00.01.0019 Video-Überwachung**
Alle nowendigen Geräte zur Überwachung der
Verkehrsführung, vor und im Tunnel Feuerbachsteraße,
während der Bauzeit, incl. Stromversorgung,
Sabotageschutz, Verkabelung, Datenkarte.
Lieferung, Auf- und Abbau vor Ort, Inbetriebnahme und
Einweiseung in das Handling.
Menge: 1,000 St

**00.01.0020 Videoüberwachung vorhalten**
Videoüberawachung Vorhalten, Warten,Pflegen, Betreiben
siehe Pos. 00.01.0019.
Menge: 30,000 Wo

**00.01.0021 Videoüberwachung Live Bilder**
Live Bilder über Schnittstelle/Zugang zum Server für AG
Bereitstellen, Zugang über komplette Bauzeit 24 h
Bereitstellen.
Menge: 30,000 Wo

### Abschnitt 01 Bauleistungen

#### Unterabschnitt 01.00 Baustelle einrichten/räumen

**01.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**01.00.0002 Koordinierung**
Koordinierung der Baumaßnahme
Menge: 1,000 Psch

**01.00.0003 BE unmsetzen**
BE umsetzen, sämltliche zur BE Einrichtung gehörende
Materialen, notwenidigen Fahrzeuge o.ä sind von
Bauphase 3 auf Bauhphase 5 umzusetzen.
Menge: 1,000 Psch

**01.00.0004 Baustelle räumen Dies. LV-Abschn.**
StL-Nr. 21910111202
Baustelle von allen Geräten, Anlagen, Einrichtungen und
dgl. räumen. Benutzte Flächen und Wege entsprechend dem
ursprünglichen Zustand herrichten. Soweit nicht für
bestimmte Leistungen für das Räumen der Baustelle gesonderte Positionen im Leistungsverzeichnis enthalten
sind, gilt die Pauschale
für alle Leistungen dieses Abschnittes des Leistungsverzeichnisses.
Menge: 1,000 Psch
Zuordnung: 101

#### Unterabschnitt 01.01 Mittelstreifenüberfahrt

**01.01.0001 SE im Bestand abbauen**
Schutzeinrichtung (SE) wie im Bestand aus Stahl
einschließlich sämtlicher Einzelteile abbauen.
Konstruktionsteile 'innerhalb der Baustelle lagern '
Menge: 350,000 m

**01.01.0002 Rückbau Straßenbeleuchtung**
Rückbau der im Bereich der Mittelstreifenüberfahrten
liegenden Straßenbeleuchtung.
Trennen der Stromversorgung,kappen der Masten am
Fundament. Die Fundamente verbleiben im Boden.
Verwertung nach Wahl des AN.
Die Verwertung wird nicht gesondert vergütet.
Menge: 10,000 St

**01.01.0003 Pflasterdecke im Bestand**
Pflasterdecke mit Bord im Bestand aufnehmen
Pflasterstein ca. 12 cm dick.
Mit Fugenfüllung aus ungebundenem Fugenmaterial.
Bettung aus ungebundenem Bettungsmaterial.
Steine innerhalb der Baustelle fördern und lagern.
Übriges Aufbruchgut nach Wahl des AN verwerten.
Pflastersteine säubern.
Menge: 700,000 m2

**01.01.0004 Rückbau Boden**
Ausführung aller erforderlichen Erdarbeiten inkl.
Aufnahme und Entsorgung
Verwertung nach Wahl des AN
Die Verwertung wird nicht gesondert vergütet
Vorhandenen Boden einschließlich Vegetation aller Art
im Mittelstreifen in voller Breite und einer Tiefe von
38 cm zur Herstellung der MSÜ aufnehmen
Vor Herstellung der Asphaltbauweise ist der Boden zu
verdichten
Menge: 700,000 m2

**01.01.0005 Suchgraben herstellen**
Suchgraben einschließlich Handschachtung herstellen.
Aushub zur Wiederverwendung im Baufeld seitlich
zwischenlagern.
Suchgaraben im Bereich der MSÜ zur Erkundung von
Hindernissen im Boden.
Menge: 20,000 m

**01.01.0006 Deklarationsanalyse durchführen**
Deklarationsanalyse nach Unterlagen des AG durchführen.
Analyseinstitut mit erforderlicher Zulassung.
Deklarationsanalyse erstellen. Ergebnis der Analyse an
den AG nach Unterlagen des AG liefern.
Probe aus Baustoffgemisch
Menge: 1,000 Psch

**01.01.0007 2 Mittelstreifenüberfahrten (MSÜ)**
2 Mittelstreifenüberfahrten (MSÜ) herstellen, vorhalten
und
unterhalten
Oberbau für eine BK 3,2 gemäß RStO12:
- Abstreuung (Lieferkörnung 1/3): 1 Kg/m2
- 4 cm Asphaltbeton (AC 11 D S - Bindem.: 25/55-55 A)
- 200 g Bitumenemulsion (C60BP1-S)
- 6 cm Asphaltbinder (AC 16 B S SG - Bindem.: 10/40-60
A)
- 300 g Bitumenemulsion (C60BP1-S)
- 10 cm Asphalttragschicht (AC 22 T S Bindem.: 30/45)
- 30 cm Schottertragschicht (natürliche
Gesteinskörnungen
  zugelassen) mit EV2 mind. 150 MPa.
Abgerechnet wird die hergestellte Oberfläche.
Menge: 700,000 m2

**01.01.0008 Anschluss a. Fuge m. Fugenm. herst. Längs-/Querfuge*Deckschicht Tiefe 40 mm*Breite 10 mm Fugenmasse N2**
StL-Nr. 22311391231061001
Anschluss als Fuge mit Fugenmasse herstellen.
Längs- und Querfuge.
In der Asphaltdeckschicht ausbilden.
Fugenspalttiefe = 40 mm.
Fugenspaltbreite = 10 mm.
Mit heiß verarbeitbarer Fugenmasse Typ N2, einschließlich zugehörigem und zuvor aufgetragenem Voranstrichmittel.
Menge: 650,000 m
Zuordnung: 113

**01.01.0009 Mittelstreifenüberfahrt rückbauen**
2 Mittelstreifenüberfahrten (MSÜ) gemäß Herstellung
nach
Beendigung der Baumaßnahme beseitigen.
Das Aufbruchgut ist einer Wiederverwertung nach Wahl
des AN zuführen.
Abgerechnet wird nach der mit Asphalt befestigten
Fläche.
Menge: 700,000 m2

**01.01.0010 Boden wiederherstellen. Boden**
Boden wiederherstellen. Boden entspr. urspr. Bestand
Menge: 700,000 m2

**01.01.0011 Pflasterdecke wiederherstellen**
Pflasterdecke wiederherstellen Pflasterdecke entspr.
urspr. Bestand
Menge: 700,000 m2

**01.01.0012 SE wiederherstellen**
SE wiederherstellen SE entspr. urspr. Bestand.
zur Besfestigung der SE neue Schraubverbindungen
verwenden.
Menge: 350,000 m

#### Unterabschnitt 01.02 Aufbrucharbeiten

**01.02.0001 Fliesenspiegel entfernen**
Fliesnspiegel entfernen. Vorhandene Fliesen auf
Bewehrungsgitter und Fliesenmötel Abbruchgut abfahren
und unter Einhaltung aller gesetzlicher Bestimmungen
fachgerecht entsorgen. Die Nachweise sind dem AG
vorzulegen. Arbeitshöhe bis teilweise 5 Meter
Menge: 2500,000 m2

**01.02.0002 Fliesenmörtel entfernen**
Fliesenansetzmörtel i.M 3 cm durch Strahlen entfernen.
Strahlgut abfahren und fachgerecht unter Erhaltung
aller gesetzlicher Bestimmungen entsorgen. Die
Nachweise sind dem AG vorzulegen.
Menge: 4650,000 m2

**01.02.0003 Promatect-Platten entfernen**
Promatect-Platten abstemmen, Abbruchmaterial abfahren
und fachgerecht unter Erhaltung aller gesetzlicher
Bestimmungen entsorgen. Die Nachweise sind dem AG
vorzulegen.
Menge: 150,000 m2

**01.02.0004 Spritzbeton entfernen**
SPritzbeton abbrechen/abstemmen, Abbruchmaterial
abfahren und fachgerecht unter Erhaltung aller
gesetzlicher Bestimmungen entsorgen. Die Nachweise sind
dem AG vorzulegen.
Menge: 630,000 m2

**01.02.0005 Betonoberfläche untersuchen**
Betonoberfläche nach Unterlagen des AG durch Abklopfen
auf Fehlstellen (Hohlstellen, Nester usw.) untersuchen.
Fehlstellen mit wetterfester Farbe markieren und nach
Unterlagen des AG dokumentieren.
Menge: 5800,000 m2

**01.02.0006 Beton abbrechen Tiefe 2cm, Teilfl. 0,1-0,5 m2**
Beton im Bereich der gekennzeichneten Schadstellen bis
zum Kernbeton abtragen. Korrodierte Bewehrung ist
freizulegen. Bauteil 'WL, Pf./Stütze, Stw, Überbau,
Kappe.' Material = Stahlbeton. Druckfestigkeitsklasse
über C20/25 bis C35/45. Abbruchdicke 'bis 2 cm.'
Teilflächen über 0,1 m2 bis 0,5 m2. Abbruchgut der
Verwertung nach Wahl des AN zuführen.
Menge: 15,000 St

**01.02.0007 Beton abbrechen Tiefe 3cm, Teilfl. 0,05-0,1 m2**
Beton im Bereich der gekennzeichneten Schadstellen bis
zum Kernbeton abtragen. Korrodierte Bewehrung ist
freizulegen. Bauteil 'WL, Pf./Stütze, Stw, Überbau,
Kappe.' Material = Stahlbeton. Druckfestigkeitsklasse
über C20/25 bis C35/45. Abbruchdicke 'über 2 bis 3 cm.'
Teilflächen über 0,05 m2 bis 0,1 m2. Abbruchgut der
Verwertung nach Wahl des AN zuführen.
Menge: 15,000 St

**01.02.0008 Beton abbrechen Tiefe 3cm, Teilfl. 0,1-0,5 m2**
Beton im Bereich der gekennzeichneten Schadstellen bis
zum Kernbeton abtragen. Korrodierte Bewehrung ist
freizulegen. Bauteil 'WL, Pf./Stütze, Stw, Überbau,
Kappe.' Material = Stahlbeton. Druckfestigkeitsklasse
über C20/25 bis C35/45. Abbruchdicke 'über 2 bis 3 cm.'
Teilflächen über 0,1 m2 bis 0,5 m2. Abbruchgut der
Verwertung nach Wahl des AN zuführen.
Menge: 15,000 St

**01.02.0009 Beton abbrechen Tiefe 3cm, Teilfl. 0,5-1,00 m2**
Beton im Bereich der gekennzeichneten Schadstellen bis
zum Kernbeton abtragen. Korrodierte Bewehrung ist
freizulegen. Bauteil 'WL, Pf./Stütze, Stw, Überbau,
Kappe.' Material = Stahlbeton. Druckfestigkeitsklasse
über C20/25 bis C35/45. Abbruchdicke 'über 2 bis 3 cm.'
Teilflächen über 0,5 m2 bis 1,0 m2. Abbruchgut der
Verwertung nach Wahl des AN zuführen.
Menge: 15,000 St

**01.02.0010 Beton abbrechen Tiefe 5cm, Teilfl. bis 0,05 m2**
Beton im Bereich der gekennzeichneten Schadstellen bis
zum Kernbeton abtragen. Korrodierte Bewehrung ist
freizulegen. Bauteil 'WL, Pf./Stütze, Stw, Überbau,
Kappe.' Material = Stahlbeton. Druckfestigkeitsklasse
über C20/25 bis C35/45. Abbruchdicke 'über 4 bis 5 cm.'
Teilflächen bis 0,05 m2. Abbruchgut der Verwertung nach
Wahl des AN zuführen.
Menge: 15,000 St

**01.02.0011 Beton abbrechen Tiefe 5cm, Teilfl. 0,05-0,1 m2**
Beton im Bereich der gekennzeichneten Schadstellen bis
zum Kernbeton abtragen. Korrodierte Bewehrung ist
freizulegen. Bauteil 'WL, Pf./Stütze, Stw, Überbau,
Kappe.' Material = Stahlbeton. Druckfestigkeitsklasse
über C20/25 bis C35/45. Abbruchdicke 'über 4 bis 5 cm.'
Teilflächen über 0,05 m2 bis 0,1 m2. Abbruchgut der
Verwertung nach Wahl des AN zuführen.
Menge: 15,000 St

**01.02.0012 Beton abbrechen Tiefe 5cm, Teilfl. 0,1-0,5 m2**
Beton im Bereich der gekennzeichneten Schadstellen bis
zum Kernbeton abtragen. Korrodierte Bewehrung ist
freizulegen. Bauteil 'WL, Pf./Stütze, Stw, Überbau,
Kappe.' Material = Stahlbeton. Druckfestigkeitsklasse
über C20/25 bis C35/45. Abbruchdicke 'über 4 bis 5 cm.'
Teilflächen über 0,1 m2 bis 0,5 m2. Abbruchgut der
Verwertung nach Wahl des AN zuführen.
Menge: 15,000 St

**01.02.0013 Beton abbrechen Tiefe 5cm, Teilfl. 0,5-1,00 m2**
Beton im Bereich der gekennzeichneten Schadstellen bis
zum Kernbeton abtragen. Korrodierte Bewehrung ist
freizulegen. Bauteil 'WL, Pf./Stütze, Stw, Überbau,
Kappe.' Material = Stahlbeton. Druckfestigkeitsklasse
über C20/25 bis C35/45. Abbruchdicke 'über 4 bis 5 cm.'
Teilflächen über 0,5 m2 bis 1,0 m2. Abbruchgut der
Verwertung nach Wahl des AN zuführen.
Menge: 15,000 St

**01.02.0014 Beton abbrechen Tiefe 7cm, Teilfl. bis 0,05 m2**
Beton im Bereich der gekennzeichneten Schadstellen bis
zum Kernbeton abtragen. Korrodierte Bewehrung ist
freizulegen. Bauteil 'WL, Pf./Stütze, Stw, Überbau,
Kappe.' Material = Stahlbeton. Druckfestigkeitsklasse
über C20/25 bis C35/45. Abbruchdicke 'über 6 bis 7 cm.'
Teilflächen bis 0,05 m2. Abbruchgut der Verwertung nach
Wahl des AN zuführen.
Menge: 15,000 St

**01.02.0015 Beton abbrechen Tiefe 7cm, Teilfl. 0,05-0,1 m2**
Beton im Bereich der gekennzeichneten Schadstellen bis
zum Kernbeton abtragen. Korrodierte Bewehrung ist
freizulegen. Bauteil 'WL, Pf./Stütze, Stw, Überbau,
Kappe.' Material = Stahlbeton. Druckfestigkeitsklasse
über C20/25 bis C35/45. Abbruchdicke 'über 6 bis 7 cm.'
Teilflächen über 0,05 m2 bis 0,1 m2. Abbruchgut der
Verwertung nach Wahl des AN zuführen.
Menge: 15,000 St

**01.02.0016 Beton abbrechen Tiefe 7cm, Teilfl. 0,1-0,5 m2**
Beton im Bereich der gekennzeichneten Schadstellen bis
zum Kernbeton abtragen. Korrodierte Bewehrung ist
freizulegen. Bauteil 'WL, Pf./Stütze, Stw, Überbau,
Kappe.' Material = Stahlbeton. Druckfestigkeitsklasse
über C20/25 bis C35/45. Abbruchdicke 'über 6 bis 7 cm.'
Teilflächen über 0,1 m2 bis 0,5 m2. Abbruchgut der
Verwertung nach Wahl des AN zuführen.
Menge: 15,000 St

**01.02.0017 Beton abbrechen Tiefe 7cm, Teilfl. 0,5-1,00 m2**
Beton im Bereich der gekennzeichneten Schadstellen bis
zum Kernbeton abtragen. Korrodierte Bewehrung ist
freizulegen. Bauteil 'WL, Pf./Stütze, Stw, Überbau,
Kappe.' Material = Stahlbeton. Druckfestigkeitsklasse
über C20/25 bis C35/45. Abbruchdicke 'über 6 bis 7 cm.'
Teilflächen über 0,5 m2 bis 1,0 m2. Abbruchgut der
Verwertung nach Wahl des AN zuführen.
Menge: 15,000 St

#### Unterabschnitt 01.03 Aufbauarbeiten

**01.03.0001 Baustelleneinrichtung**
Baustelleneinrichtung zur Ausführung der nachfolgenden
Arbeiten.
- Hebehilfe bzw. Kran mit Bedienung für
Vertikaltransporte
- Horizontaltransporte bzw. geeignetes Gerät
  für Horizontaltransporte.
- Stellplätze für Einsatzfahrzeuge
- Wasserversorgung 1/2", 6 bar, max 50 m vom Einsatzort
- Stromversorgung ca. 1 x CEE 32 A/400V, 50 Hz, 12 kw
  50 m vom Einsatzort, incl. Verbrauchskosten.
- Arbeitsebene für eine Rollrüstungsbenutzung
- Geeignetes Gerüst, Arbeitsebene, Hebebühne
- Baustellenbeleuchtung
- Sicherung der Baustelle nach BG Richtlinien
- Ausreichend BE Fläche
- Tagesunterkunft / WC-Benutzung für NU
- SiGeKo - Leistungen
- Vorhaltung
Menge: 1,000 Psch

**01.03.0002 Untergrundvorbereitung**
Der Untergrund wird durch ein geeignetes Verfahren
vorbereitet.
Gewähltes Verfahren: Sandstrahlen
Der Untergrund muss nach dieser Maßnahme den allgemein
anerkannten Regeln der Bautechnik entsprechen. Er muss
tragfähig, sauber sowie frei von Staub, Öl, losen
Teilen und sonstigen trennend wirkenden Stoffen sein.
Nach der Untergrundvorbereitung muss der Untergrund
mindestens folgende Oberflächenzugfestigkeit aufweisen:
Mittelwert: 1,3 N/mm2
Zulässiger kleinster Einzelwert: 0,8 N/mm2
Abrechnung nach Aufmaß.
Menge: 5800,000 m2

**01.03.0003 Haftzugprüfung**
Überprüfung der Oberflächenzugfestigkeit.
Die Oberflächenzugfestigkeit der vorbereiteten
Betonflächen, der Vorpos,  gemäß der EN 1542 mit einem
Haftzuggerät der Klasse 2 nach DIN 51220 oder nach DIN
EN ISO 4624:2003-08 überprüfen. Ein pastöser,
lösemittelfreier Klebstoff auf Polyurethanbasis ist
einzusetzen.
Die Messergebnisse sind gemäß Formblatt B 1.3.2 der
ZTV-ING Teil 1 zu protokollieren.
Abrechnung nach Aufmaß.
Menge: 54,000 St

**01.03.0004 Betonunterlage feinspachteln**
Vorbereitete Betonunterlage mit Ausgleichsspachtelung
egalisieren. Poren und Lunker sowie oberflächige
Unebenheiten schließen.
Ausgleichsspachtelung für OS-C Beschichtung
(abgestimmtes System) nach Vorgabe v. Hersteller.
Auftrag zum Egalisieren von Betonoberflächen
(Kratzspachtelung).
System: Feinspachtel kunststoffmodifiziert Abgerechner
wird das Nettogewicht der Stoffe im Liefergebinde.
Bauteil: Tunnelwand-Portale
verbrauch ca. 1-2kg/m2
Ausführung in Teilflächen.
Menge: 9860,000 kg

**01.03.0005 Musterfläche herstellen**
Musterfläche herstellen, Größe 1,00m x 1,00m,
Abstimmung mit AG
Menge: 4,000 St

**01.03.0006 Nachbehandlung feinspachtelung**
Nachbehandlung feinspachtelung nach erforderniss
Menge: 5800,000 m2

**01.03.0007 Beschichtung gem. OS-B herstellen**
Beschichtung mit erhöhter Dichtigkeit für nicht begeh-
und befahrbare Flächen gemäß Oberflächenschutzsystem
(OS-B) nach ZTV-Ing-Teil 7- Pkt. 11.2 auf vorbereiteter
Betonunterlage nach Unterlagen des AG herstellen
Bauteil = Tunnelwände.
Oberfläche über 20 v.H. geneigt bis senkrecht.
zul. Bindemittelgruppen:
2-komonentige-Epoxidharz-Wandbeschichtung, auf
Wasserbasis, farbig ODER
1 komponentige Acrylat-Dispersion, farbig Farbton RAL
9010 (ZTV-ING 7-1) bes. Eigenschaften:
- Einwirkung Tausalze
- wasserdampfdurchlässig
Beschichtung im Spritzwasserbereich.
Ausführung in Teilflächen.
Menge: 5800,000 m2

**01.03.0008 Rautiefenzuschlag**
Wie in Vorposition beschrieben
Bottrop Farbe: Farbe nach Wahl des Bauherren
Verbrauch: ca. 50-150 ml/m2
Abrechnung nach Aufmaß.
Menge: 3500,000 m2

**01.03.0009 Haftzugprüfung**
Überprüfung der Oberflächenzugfestigkeit. Die
Oberflächenzugfestigkeit der vorbereiteten
Betonflächen, der Vorpos,  gemäß der EN 1542 mit einem
Haftzuggerät der Klasse 2 nach DIN 51220 oder nach DIN
EN ISO 4624:2003-08 überprüfen. Ein pastöser,
lösemittelfreier Klebstoff auf Polyurethanbasis ist
einzusetzen.
Die Messergebnisse sind gemäß Formblatt B 1.3.2 der
ZTV-ING Teil 1 zu protokollieren.
Abrechnung nach Aufmaß.
Menge: 54,000 St

**01.03.0010 Anti-Graffiti-Beschichtung herst. permanent*transparent**
StL-Nr. 221124561999911
Anti-Graffiti-Beschichtung nach Unterlagen des AG herstellen.
Bauteil ' Tunnelwände-Portal'
Untergrund 'OS-B Beschichtung '
Untergrundvorbereitung ' nach Herstellervorschrift -
ist einzuereichen'
Auftragsverfahren 'nach Wahl des AN und
Herstellervorschrift - ist einzureichen'
Anti-Graffiti-System = permanent.
Farbton = transparent.
Menge: 5800,000 m2
Zuordnung: 124

**01.03.0011 Fehlst.m.Mörtel/Beton (RM/RC) inst.*RM*Teilfl.bis 0,05m2**
StL-Nr. 224124331990191
Fehlstellen mit Zementmörtel/Beton mit Kunststoffzusatz
(RM/RC) auf vorbereiteter Betonunterlage nach Unterlagen des AG instandsetzen. Ggf. erforderliche Schalung
herstellen. Haftbrücke wird gesondert vergütet.
Bauteil 'WTunnelwand-Portall '
Betonersatzsystem = RM.
Schichtdicke 'über 7 bis 8 cm '
Teilflächen bis 0,05 m2.
Menge: 45,000 St
Zuordnung: 124

**01.03.0012 Fehlst.m.Mörtel/Beton (RM/RC) inst.*RM*Tfl.ü. 0,05-0,1m2**
StL-Nr. 224124331990192
Fehlstellen mit Zementmörtel/Beton mit Kunststoffzusatz
(RM/RC) auf vorbereiteter Betonunterlage nach Unterlagen des AG instandsetzen. Ggf. erforderliche Schalung
herstellen. Haftbrücke wird gesondert vergütet.
Bauteil 'Tunnelwand-Portal.  '
Betonersatzsystem = RM.
Schichtdicke 'über 7 bis 8 cm'
Teilflächen über 0,05 m2 bis 0,10 m2.
Menge: 45,000 St
Zuordnung: 124

**01.03.0013 Fehlst.m.Mörtel/Beton (RM/RC) inst.*RM*Tfl. ü. 0,1-0,5m2**
StL-Nr. 224124331990193
Fehlstellen mit Zementmörtel/Beton mit Kunststoffzusatz
(RM/RC) auf vorbereiteter Betonunterlage nach Unterlagen des AG instandsetzen. Ggf. erforderliche Schalung
herstellen. Haftbrücke wird gesondert vergütet.
Bauteil 'Tunnelwand-Portal.  '
Betonersatzsystem = RM.
Schichtdicke 'über 7 bis 8 cm '
Teilflächen über 0,10 m2 bis 0,50 m2.
Menge: 45,000 St
Zuordnung: 124

**01.03.0014 Fehlst.m.Mörtel/Beton (RM/RC) inst.*RM*Tfl. ü. 0,5-1 m2**
StL-Nr. 224124331990194
Fehlstellen mit Zementmörtel/Beton mit Kunststoffzusatz
(RM/RC) auf vorbereiteter Betonunterlage nach Unterlagen des AG instandsetzen. Ggf. erforderliche Schalung
herstellen. Haftbrücke wird gesondert vergütet.
Bauteil 'Tunnelwand-Portal'
Betonersatzsystem = RM.
Schichtdicke 'über 7 bis 8 cm '
Teilflächen über 0,50 m2 bis 1,00 m2.
Menge: 45,000 St
Zuordnung: 124

**01.03.0015 Haftbrücke herstellen*RM-Mörtel Teilfl.bis 0,05m2**
StL-Nr. 224124313990201
Haftbrücke auf vorbereiteter Betonunterlage nach Unterlagen des AG herstellen.
Bauteil 'Tunnelwand-Portal '
Stoff = Zementmörtel mit Kunststoffzusatz (RM).
Teilflächen bis 0,05 m2.
Menge: 45,000 St
Zuordnung: 124

**01.03.0016 Haftbrücke herstellen*RM-Mörtel Tfl.ü. 0,05-0,1m2**
StL-Nr. 224124313990202
Haftbrücke auf vorbereiteter Betonunterlage nach Unterlagen des AG herstellen.
Bauteil 'Tunnelwand-Portal'
Stoff = Zementmörtel mit Kunststoffzusatz (RM).
Teilflächen über 0,05 m2 bis 0,10 m2.
Menge: 45,000 St
Zuordnung: 124

**01.03.0017 Haftbrücke herstellen*RM-Mörtel Tfl. ü. 0,1-0,5m2**
StL-Nr. 224124313990203
Haftbrücke auf vorbereiteter Betonunterlage nach Unterlagen des AG herstellen.
Bauteil 'Tunnelwand-Portal. '
Stoff = Zementmörtel mit Kunststoffzusatz (RM).
Teilflächen über 0,10 m2 bis 0,50 m2.
Menge: 45,000 St
Zuordnung: 124

**01.03.0018 Haftbrücke herstellen*RM-Mörtel Tfl. ü. 0,5-1 m2**
StL-Nr. 224124313990204
Haftbrücke auf vorbereiteter Betonunterlage nach Unterlagen des AG herstellen.
Bauteil 'Tunnelwand-Portal.'
Stoff = Zementmörtel mit Kunststoffzusatz (RM).
Teilflächen über 0,50 m2 bis 1,00 m2.
Menge: 45,000 St
Zuordnung: 124

#### Unterabschnitt 01.04 Injektionsarbeiten

**01.04.0001 An- und Abtransport, Umsetzung**
Gelenk- Teleskopbühne
Menge: 5,000 St

**01.04.0002 Vorhaltung und Betreiben**
Gelenk- Teleskopbühne mit Betriebsstoffen
Menge: 20,000 d

**01.04.0003 Polymerverstärktes Hydrostrukturgel**
Acrylat gele mit geringem Schwund und hoher Elastizität
Geeignet für Fugenabdichtungen und ggf.
Rissverpressungen in Betonbauteilen. Erdberührende
Schleierinjektionen
Menge: 800,000 kg

**01.04.0004 PU-Harz**
Dauerelastisches PU-Harz zum Abdichten von
Wasserführenden 1-komponentige oder 2-komponentig
verarbeitbar,
geprüft und zugelasen nach ZTV-ING und eingetragen in
die BAST-Liste
Menge: 5,000 kg

**01.04.0005 Beschleuniger für PU-Harz**
Beschleuniger max 2-5% und nur bei Bedarf
Menge: 2,000 kg

**01.04.0006 Injektionszubehör**
wie Bohrer, Packer, Verpressrohre,l Schläuche,
Kleinteile etc.
Die Abrechnung erfolgt nur bei Verbracuh gemäß der
beiliegenden Kleinteilliste
Menge: 1,000 Psch

#### Unterabschnitt 01.05 Arbeitsgerüste

**01.05.0001 Rollrüstung bis 5m Höhe**
Rollrüstung bis 5m höhenverstellbar. Mindestens ca. 4
m2 Grundfläche, herstellen, liefern, vorhalten, ggf. am
Einsatzort umsetzen, unterhalten, auf-, um- und
abbauen.
Menge: 3,000 St

**01.05.0002 Rüstung mit Schutzvorrichtung**
Arbeitsrüstung für Strahlarbeiten von 1m bis 5m Höhe
herstellen der Rüstung nach allen statischen und
konstruktiven Erfordernissen. Die Schutzvorrichtung
muss derart beschaffen sein, dass bei der Ausführung
von Stahlarbeiten kein Dritter geschädigt, gefährdet
oder mehr als nach den Umständen unvermeindbar,
behindert oder belästigt wird. Die Schutzvorrichtung
muss fahrbar, ca. 2m bis 4m lang sein und mindestens 1m
breit, mit Vollgummirädern und Feststellbremse, als
Stahlrohrgerüst ggf. mit einer bis unter die Decke
reichender Auskragung sowie alle Seitenflächen sind mit
z.B. Hartfaserpappe und PVC-Folien abzudichten.
Komplett liefern, herstellen, ggf. am Einsatzort
umsetzen, vorhalten, unterhalten, auf-, um- und
abbauen.
Menge: 3,000 St

#### Unterabschnitt 01.06 Reinigungsarbeiten

**01.06.0001 Reinigungs- und Pflegeanleitung**
Nach Abschluß aller Arbeiten ist dem Bauherrn eine
Reinigung- und Pflegeempfehlung für das eingebrachte
Belagssystem zu Übergeben.
Menge: 1,000 St

USt %: 19,00
